# FFW Prützke
Angebotsaufforderung (GAEB 90, DA83)
DV-Nummer: 2026-02
Währung: EUR
Auftraggeber: Gemeinde Kloster Lehnin, Friedensstrasse 3, 14797 Kloster Le

## LV Rohbauarbeiten
Datum: 07.07.26

*Hinweis*
Geplant ist die Errichtung eines eingeschossigen
Erweiterungsneubaus des bestehenden Funktionsgebäudes
der Freiwilligen Feuerwehr im Ortsteil Prützke,
Gemeinde Kloster Lehnin.

Der Erweiterungsbau wird in Massivbauweise errichtet
und ist nicht unterkellert. Das Kaltdach wird als
Nagelbinderkonstruktion mit einer Deckung aus
Pfannenprofilblech ausgeführt. Installationswände sowie
abgehängte Decken werden in Trockenbauweise
hergestellt.

Im Erweiterungsbau sind Umkleide- und Sanitärräume als
Ergänzung zu den vorhandenen Bestandsräumen vorgesehen.
Der Versammlungsraum sowie die Fahrzeughalle werden
über einen offenen Verbindungsgang mit dem
Erweiterungsbau verbunden.

Im Bestandsgebäude sind keine wesentlichen
Umbaumaßnahmen vorgesehen.

Die Hauptanschlüsse der haustechnischen Medien befinden
sich im Keller des Bestandsgebäudes. Die Anbindung des
Neubaus erfolgt über einen Medienübergabepunkt im
Pumi-Raum.

Der Betrieb des Feuerwehrgebäudes wird während der
gesamten Bauphase aufrechterhalten. Der sichere und
ungehinderte Zugang zum Bestandsgebäude für die
Einsatzkräfte ist jederzeit sicherzustellen.

Mit temporäre Einschränkungen und Bauunterbrechnungen
ist zu rechnen und werden örtlich mit der Bauleitung
sowie dem Ortswehrführer abgestimmt.

Die Leistung wird in 2 Bauabschnitten durchgeführt.
Eine witterungsbedingte Unterbrechung der Arbeiten ist
geplant und im Angebot einzukalkulieren.

Baumaterialien und Bauabfälle sind geordnet und gegen
unbefugten Zugriff sowie gegen Verrutschen oder
Umkippen gesichert zu lagern.

1.1 Gebäudekenndaten Neubau:
Bruttogrundfläche:  163 m²
Bruttorauminhalt:  615 m²
Geschoß:  1
Gebäudehöhe:  5,00 m

*Hinweis*
2.1 Lage und Bebauung

Das Baugrundstück befindet sich auf dem Gelände der
Gemeinde Prützke und wird über eine befestigte Zufahrt
von der öffentlichen Staße aus erschlossen.
Das Gelände ist umzäunt und mit einem Tor gesichert.

Der Bestandbau wird während der Bauphase für durch die
Feuerwehr und Örtliche Vereine genutzt.

Stellflächen für Fahrzeuge des AN und Fahrzeuge des vom
AN eingesetzten Personals stehen auf dem Gelände des AG
nicht zur Verfügung.
Die Alarmwege sind jederzeit für die Einsatzkräfte
freiuhalten.

2.1 Baumbestand

Einschränkungen im Bereich der Baustelle durch den
Baumbestand sind nicht zu berücksichtigen.

2.3 Immissionsschutz

Die Bestimmungen des Bundesimmissionsschutzgesetzes
(BImSchG) und der Allgemeinen Verwaltungsvorschrift
gegen Baulärm des Landes Brandenburg (AVV-Baulärm)
anzuwenden.

Zum Schutz gegen Baulärm-Geräuschimmissionen ist die
Arbeitszeit nach AVV Baulärm begrenzt.
Die Arbeitszeit ist festgelegt:
Montag bis Freitag von 7.00 Uhr bis 20.00 Uhr
Samstag von 7.00 Uhr bis 18.00 Uhr.

Der von der Baustelle ausgehende Lärm ist nach der AVV
Baulärm bewertet. Diese sieht Richtwerte für
Lärmimmissionen vor, die vom AG eingehalten werden
müssen.
Die zulässigen Geräuschimmissionen betragen:
60 dB(A) tagsüber und 45 dB(A) in der Nacht.

2.4 Baustelleneinrichtung

Flächen für die Baustelleneinrichtung sowie Lager- und
Arbeitsplätze des AN stehen nur im begrenztem Umfang
zur Verfügung, und sind mit der Bauleitung abzustimmen.

Die Überlassung zur Nutzung der Flächen regelt der AG.
Ein Anspruch auf Nutzung der Flächen besteht nicht.
Für darüber hinausgehenden Flächenbedarf des AN zur
Durchführung seiner vertraglichen Leistungen und zum
Betrieb der Baustelle hat der AN Sorge zu tragen.

2.4.1 Baustromversorgung
Medienübergabepunkt am Bestandsgebäude vorhanden

2.4.2 Bauwasserversorgung
Medienübergabepunkt am Bestandsgebäude vorhanden

2.5 Sicherheits- und Gesundheitsschutz

Für die Baumaßnahme ist vom AG ein Sicherheits- und
Gesundheitsschutz- Koordinator (SiGeKo) nach
Baustellen-Verordnung eingesetzt.
Ein Sicherheits- und Gesundheitsschutzplan (SiGe-Plan)
nach BaustellenVO für alle auf der Baustelle
auszuführenden Arbeiten ist erstellt. Vor Beginn der
Arbeiten des AN ist in Abstimmung mit dem SiGeKo der
SiGe-Plan anzupassen und zu ergänzen.

*Hinweis*
Grundlage dieser Ausschreibung, Ausführung und
Abrechnung sind die Bestimmungen der VOB, neueste
Fassung, die z.Zt. der Bauausführung gültigen
DIN-Vorschriften, die Allgemeinen Regeln der Technik,
die Herstellervorschriften, die
Unfallverhütungsvorschriften

Die im LV beschriebenen Leistungen sind jeweils
vollständig zu erbringen. Einzelne Arbeitsschritte, die
im LV-Text nicht ausdrücklich erwähnt werden, sind zu
kalkulieren, wenn sie zur Herstellung der
Vollständigkeit einer Leistung unerlässlich sind.

Die Ausführungspläne liegen beim Architekten im
aktuellen Bearbeitungsstand vor und können hier in
elektronischer Form abgerufen werden.

Grundlage der Kalkulation bilden neben der
Ausführungsplanung, die geprüfte Baustatik und
das Baugrundgutachten.
Die Unterlagen liegen beim Architekten im aktuellen
Bearbeitungsstand vor und können hier in elektronischer
Form abgerufen werden.

Der Bieter ist verpflichtet, sich vor Angebotsabgabe
über die örtlichen Gegebenheiten zu informieren. Der
Bieter hat sich mit dem Umfang, den technischen
Besonderheiten des Bauvorhabens und den besonderen
Anforderungen anhand der vorliegenden Pläne und
Unterlagen vertraut zu machen.
Nachforderungen aus Unkenntnis der Planunterlagen und
der örtlichen Gegebenheiten werden nicht anerkannt.

Techn. Bedenken gegen die vorgesehene Art der
Leistungen oder etwaige Änderungsvorschläge sind auf
einer gesonderten Anlage zum Angebot aufzuführen.

Der AN hat rechtzeitig ein örtliches Aufmaß
durchzuführen. Alle Maße, die von den vorhandenen
Baukonstruktionen abhängig sind, müssen vom AN
rechtzeitig vor Ausführung mit dem AG abgestimmt
werden.
Unzulässig große Bautoleranzen sind dem AG unverzüglich
anzuzeigen.

Aufmaßblätter und -Zeichnungen sind zeitgleich zu den
durchgeführten Arbeiten zu führen und durch den AG
bestätigen zu lassen. Sämtliche Unterlagen sind
nachvollziehbar und prüffähig aufzustellen.

Bei vorzeitiger Anlieferung von Materialien sind diese
so zu lagern, dass andere Handwerker nicht behindert
werden und vor Verschmutzung und Diebstahl geschützt
sind.

Vor Beginn der Arbeiten ist ein Bauführer zu benennen,
der während der Ausführung ständig auf der Baustelle
anwesend und ansprechbar ist.

Der Arbeitsablauf ist in Abstimmung mit den anderen auf
der Baustelle tätigen Gewerken durchzuführen.
Die Leistung wird in 2 Bauabschnitten durchgeführt.
Ablaufbedingte Unterbrechungen der Arbeiten sind
einzukalkulieren.

Subunternehmer dürfen nur mit ausdrücklicher
Genehmigung des Bauherren eingesetzt werden.

Der Schutz bereits eingebauter Bauteile anderer
Gewerke, sowie der Schutz angrenzender Bereiche ist
sicherzustellen.

Preisinhalte
Soweit in der Ausschreibung und dem
Leistungsverzeichnis nichts anderes vorgesehen ist,
gilt in Ergänzung der DIN-Vorschriften:

In die Einheitspreise ist einzurechnen:
- Nebenleistungen gem VOB
- Das Einlegen von Dreikantleisten in die Schalung zur
  Kantenausbildung der sichtbaren Stützen und
  Unterzüge.
- Herstellen eines kraftschlüssigen Mauerwerkverbundes
  durch Einlegen von Mauerankern o.ä.

Dokumentation

Die vollständige Dokumentation ist 3 Wochen vor
Abnahme zur Überprüfung an den AG in 1-facher
Ausführung sowie vollständig in digitaler Form zu
übergeben.
Die Dokumentation ist Nebenleistung und wird nicht
gesondert vergütet.
Die Dokumentation beinhaltet:
- Wiege- und Übername- und Begleitscheine
- Entsorgungsnachweise gemäß Nachweisverordnung
- Prüfzeugnisse/ Prüfprotokolle/ Testate
- Nachweis der Betongüte,
- Konforminitäts/ Ubereinstimmungserklärungen zu
  brandschutzrelevanten Elementen,
- Die Bestätigung über ordnungsgemäßen Einbau von
  Bauteilen mit allgem. bauaufsichtlicher Zulassung
- Bautagebuch
- ggf. Wartungs- und Pflegeanleitungen

### Titel 01 Baustelleneinrichtung

#### Los 01.01 Allgemein

**01.01.10 Baustelle einrichten räumen**
Baustelleneinrichtung für die gesamte
im nachfolgenden
Leistungsverzeichnis näher
beschriebene Baumaßnahme, mit
allen zur Durchführung der Arbeiten
erforderlichen Maschinen und
Geräten, gemäß
Arbeitsstättenverordnung einschl.

-  Herrichten der erforderl. Lager- u.
Arbeitsplätze
-  Personalunterkünften für eigene
Nutzung
-  Baustellenbeleuchtung
-  Herstellen der Ver- und
Entsorgungsanschlüsse für
  Baustrom, Bauwasser, Abwasser an
Verbrauchs-
  Einrichtungen
-  Sicherung der Baustelle vor
unbefugtem Betreten
-  Absturzsicherungen in der Baustelle
gem. UVV
-  Sicherung der Zufahrten und
Bürgersteige auf und vor
  dem Grundstück, einschl.
Säuberung und Schneeräumung
  usw.; für eine ausreichende
Wegebeleuchtung ist zu
  sorgen.
-  wöchentliche Reinigung der
Baustelle von Müll und
  Bauabfällen einschl. Entsorgung
-  Hebezeuge, Betonpumpen, Kran,
Kranwagen etc. nach
  Bedarf des AN einschl. An- und
Abtransport

sowie den notwendigen Baustoff- und
Werkzeugdepots und An- und Abreise
des Personals.
Herstellen und nach Beendigung des
Leistungszeitraumes räumen.
Menge: 1,000 psch

**01.01.20 Baustelleneinr. vorhalten**
Baustelleneinrichtung für sämtliche, in
der Leistungsbeschreibung
aufgeführten Leistungen vorhalten,
Menge: 25,000 Wo

**01.01.30 Baustromverteiler**
Baustromverteilerschrank für Ausbaugewerke, aus
Stahlblech mit abschließbaren
Türen, Einbauten schutzisoliert, 230 / 400 V
Anschlußleistung max. 40 kW, freistehend, auf
Rohrrahmen, Schutzart IP 43, einschließlich lokaler
Erdung.
aufbauen anschließen, warten einschl. Grundeinsatzzeit
(4 Wochen),

Bestückung:
- 2 NH-Sicherungslasttrenner 3-pol., Gr. 00
- 2 FI-Schutzschalter, allstromsensitivfest,
4-pol., Nennstrom 63 A, Fehlerstrom 0,5 A
- 1 CEE-Steckdose, 5-pol., 400 V / 32 A
- 1 CEE-Steckdose, 5-pol., 400 V / 16 A
- 6 Schutzkontakt-Steckdosen, 2-pol., 230 V / 16 A
- 6 Leitungsschutzschalter C 16 A, 1-pol.
- 6 Sicherungselemente 1-pol., E 33, bis 63 A
- 6 Sicherungselemente 1-pol., E 27, bis 25 A
- Klemmen und Zugentlastung für Zuleitungskabel
Menge: 1,000 St

**01.01.40 Baustromverteiler Gebrauchsüberlassung**
Baustromverteiler aus Vorposition
vorhalten über den vereinbarten
Leistungszeitraum hinaus
Menge: 40,000 St/W

**01.01.50 Wasserversorgungsanlage**
Wasserversorgungsanlage für die gesamte Baustelle auf
dem Baugelände installieren, vor- und instandhalten und
wieder entfernen.
Diese Anlage umfasst:
1 Stk Armaturenbrücke mit:
2 Stk Wasserzapfstellen 3/4"
1 Stk Anschluss an bauseitige TW-Leitung
(Trinkwasserversorgung Bestandsgebäude)
einschl. der dazugehörigen notwendigen Versorgungsleitung zur Umsetzung der Bauwasserzapfstellen.
(ca. 20 m, DN 25 )
Menge: 1,000 St

**01.01.60 mobile Toilette aufstellen räumen**
Mobile Toilette mit Handwaschbecken, mit Seifenspender,
aufstellen und räumen. einschl. Grundeinsatzzeit (4
Wochen),
Menge: 1,000 St

**01.01.70 mobile Toilette vorhalten**
Mobile Toilette mit Handwaschbecken, mit Seifenspender,
vorhalten, einschl. wöchentlicher Leerung und
Reinigung,
Menge: 40,000 StWo

**01.01.80 Bauzeitentür**
provis. Stahltür, abschließbar einschl. PZ mit 3
Schlüsseln, als temporäre Bauzeitentür, Breite bis 1m,
Höhe 2 m, einbauen und räumen einschl. Grundeinsatzzeit
(4 Wochen),.
Menge: 2,000 St

**01.01.90 Bauzeitentür Gebrauchsüberlassung**
Bauzaun aus Vorposition vorhalten über den vereinbarten
Leistungszeitraum hinaus
Menge: 80,000 S/Wo

**01.01.100 Bauzeitenfenster**
STLB-Bau 2016-10 000
Schutzvorrichtung als
Witterungsschutz an
Fensteröffnungen, einschl.
Unterkonstruktion, aus Kunststofffolie,
Foliendicke mind. 0,4 mm, herstellen
und räumen, Abrechnung nach
bespannter Fläche.
Menge: 20,000 m2

**01.01.110 provisorischer Öffnungsverschluß**
Schutzvorrichtung als provisorischer
Öffnungsverschluß an Toröffnungen
aus 22mm OSB-Platte, einschl.
Unterkonstruktionaus Kantholz,
herstellen und räumen, Abrechnung
nach bespannter Fläche.
Öffnungsgröße: bis 3,01 x3,50m
Menge: 15,000 m2

**01.01.120 Bauzaun**
Bauzaun, versetzbar, auf unbefestigtem Untergrund, aus
Einzelelementen mit verzinktem Stahlrohrrahmen und
engmaschiger Vergitterung, Zaunoberkante über
Oberfläche Gelände 2,0m, aufstellen und anschließend
räumen. einschl. Grundeinsatzzeit (4 Wochen),
Die Einzelelemente sind untereinander mittels
Verbindungsschellen sicher zu verbinden.
Menge: 70,000 m

**01.01.130 Bauzaun Gebrauchsüberlassung**
Bauzaun aus Vorposition vorhalten
über den vereinbarten
Leistungszeitraum hinaus
Menge: 2800,000 m/Wo

**01.01.140 Meterriss**
Einmessen und Anlegen von
dauerhaften Meterrissen in allen
Ebenen nach Baufortschritt auf
Grundlage der übergebenen
amtlichen Höhenpunkte.
einschl vorhalten über die gesamte
Bauzeit
Menge: 1,000 St

**01.01.150 Schnurgerüst herstellen**
Schnurgerüst umlaufend um das
Baufeld, nach Einmaß durch den
Vermesser, herstellen.
Umfang ca. 80m
Menge: 1,000 psch

**01.01.160 provis Stammschutz**
provis Stammschutz zum Schutz der Rinde vor
mechanischen Zerstörungen durch Baustellenfahrzeuge
oder herabfallende Baumaterialien als Bohlenummantelung
H=2,20m einschl. Polsterung mit einer elastischen,
dicken Schicht (z. B. Schaumstoff, Drainrohr oder
Geotextil) und Lage-Fixierung mit Spanngurten
Stammdurchmesser: 30-50cm
Menge: 3,000 St

#### Los 01.02 Gerüst

**01.02.10 Erstellen Abbau Arbeitsgerüst**
Erstellen und Abbauen Arbeits- und Schutzgerüst DIN EN
12811-1 und DIN 4420-1, einschl. Grundeinsatzzeit
(4 Wochen), Standgerüst, längenorientiert,
Stahlrohrkupplungsgerüst DIN 4420-3,

Lastklasse 4 (3 kN/m2), Breitenklasse W09,
Höhenklasse H 1, alle Gerüstlagen genutzt,
verankern, Befestigung in der Tragkonstruktion der
Fassade aus Mauerwerk, Einrüstung für Mauer Putz- und
Dacharbeiten, an senkrechten Bauwerksaußenflächen,
aufstellen auf Gelände,
Höhe der obersten Gerüstlage 4,00 m,
Standfläche waagerecht, über Lastverteiler belastbar,
einschl. Ausbau als Dachfanggerüst DIN 4420-1, mit
Schutzwand, aus Netzen.
Menge: 210,000 m2

**01.02.20 Gebrauchsüberlassung Standgerüst**
Gebrauchsüberlassung über die
vereinbarte Einsatzzeit
hinaus, vorbeschriebenes
Standgerüst,
Dauer eine Woche.
Menge: 4200,000 m2/W

**01.02.30 Aufbau Abbau Überbrückung**
Aufbauen und Abbauen der
Überbrückung in Gerüst, einschl.
Grundeinsatzzeit (4 Wochen), Länge
des überbrückten Zwischenraumes
(Spannweite) bis 5 m, einschl.
Gerüstbelag in Überbrückungshöhe.
Menge: 10,000 m

**01.02.40 Gebrauchsüberlassung Überbrückung**
Gebrauchsüberlassung über die
vereinbarte Einsatzzeit
hinaus, vorbeschriebene
Überbrückung
Dauer eine Woche.
Menge: 110,000 m/Wo

### Titel 02 Abbrucharbeiten

**Ausführungsbeschreibung 0001 Hinweistext**
*Hinweistext*
1. Verpackungsabfall, überschüssiges
Baumaterial, Baustellenabfälle

Anfallendes Verpackungsmaterial
bleibt Eigentum des AN und ist, soweit
möglich, dem Dualen System
zuzuführen oder auf andere Art
ordnungsgemäß zu entsorgen.

Überschüssiges Baumaterial
(Verschnitt, Reste etc.) und
Baustellenabfälle aus dem Bereich
des AN entsorgt dieser in eigener
Zuständigkeit.

Verpackungsmaterial, überschüssiges
Baumaterial und Baustellenabfälle des
AN sind auf der Baustelle in
verschließbaren Containern zu
sammeln. Das Verbringen oben
genannter Abfälle in die
Sammelbehälter für Bauabfälle ist
untersagt. Gefüllte Container sind
ohne Aufforderung und unverzüglich
abzufahren.

Die Zwischenlagerung auf dem
Gelände darf nur nach Genehmigung
durch die Bauleitung und nur in
geschlossenen Containern erfolgen.

Die anfallenden Kosten für das
Aufstellen, Vorhalten und Beseitigen
der Container ist eine Nebenleistung
und in die Einheitspreise
einzurechnen.

2. Alle Abfallarten

Es ist das Kreislaufwirtschaftsgesetz
vom 24.02.2012 und in Kraft gesetzt
am 01.06.2012, in der jeweils gültigen
Fassung, mit allen Rechtsgrundlagen,
Verordnungen und Merkblättern zur
Vermeidung, Wiederverwendung,
Recycling, Verwertung und
Beseitigung von Abfällen
anzuwenden.

Grundsätzlich ist verwertbarer Abfall
nicht zu beseitigen.

Jeder auf der Baustelle anfallende
Abfall ist je Abfallschlüsselnummer
getrennt in verschließbaren
Containern zu sammeln. Von der
Regelung der artenspezifischen
Trennung der Bauabfälle kann nur
abgewichen werden, wenn der AG in
einer entsprechenden Position
festlegt, dass die Entsorgung der
gemischten Bau- und Abbruchabfälle
über eine Abfallsortieranlage zu
erfolgen hat.

Gefüllte Container sind ohne
Aufforderung und unverzüglich
abzufahren.
Vor dem Abtransport der Bauabfälle
ist die abzurechnende Menge durch
Unterschrift/Signatur vom AG auf dem
Übernahmeschein/Begleitschein zu
bestätigen.

Die Zwischenlagerung auf dem
Gelände darf nur nach Genehmigung
durch die Bauleitung und nur in
verschließbaren Containern erfolgen.

Grundsätzlich sind in die
Entsorgungspositionen
einzukalkulieren:

Aufschütten der Haufwerke
Transport der Abfälle zum
Container bzw. zur
Haufwerksfläche
das Sortieren des Abfalls
Kosten für das jeweilige
Nachweisverfahren

Die Deponie- bzw. Entsorgungskosten
werden bei einem
Einzelentsorgungsnachweis für
gefährlichen Abfall zur Beseitigung
bzw. zur Verwertung unmittelbar vom
AG an den Deponiebetreiber bzw. an
die Verwertungsanlage gezahlt. Bei
allen weiteren Entsorgungs- bzw.
Verwertungsverfahren sind die
Deponie- bzw. Annahmegebühren in
die Entsorgungspositionen
einzukalkulieren.

Der Nachweis über die erfolgte
Verwertung/Beseitigung ist der
Bauleitung unverzüglich und
unaufgefordert zuzuleiten.

Grundlage für die Abrechnung bilden
die ordnungsgemäß ausgefüllten
Nachweisbelege, das Aufmaß und die
Belege der Annahmestelle über die
erfolgte Verwertung/ Beseitigung
(Wiegekarten und Eintrag der
Annahmestelle auf dem
Übernahmeschein/Begleitschein).
Die Übernahmescheine in Papierform
sind durch den AN bereitzustellen.

Sollte der AN den Abfall in eigener
Zuständigkeit verwerten wollen, so hat
er auf den Übernahmescheinen als
Entsorger zu zeichnen. Mit seiner
Unterschrift bestätigt der AN die
ordnungsgemäße Entsorgung.

3.Allgemeiner Hinweis:

In Abhängigkeit von den bei der
Durchführung der Baumaßnahme
anfallenden Abfallarten werden
nachfolgende Vorbemerkungen ganz
oder in Teilen Vertragsbestandteil:

(Nicht gefährlicher) Abfall

Nicht gefährlicher Abfall zur
Wiederverwendung, zum Recycling
oder zur Verwertung ist immer einer
entsprechenden Anlage zuzuführen.
Nicht gefährliche Bauabfälle, die nicht
verwertet werden können, sind
eigenverantwortlich einer
ordnungsgemäßen Beseitigung
zuzuführen.

Für den Transport der nicht
gefährlichen Abfälle ist eine gültige
Anzeige von Sammlern, Beförderern,
Händlern und Maklern von Abfällen an
die zuständige Behörde erforderlich.
Diese ist nach Aufforderung der
Vergabestelle unverzüglich
vorzulegen, jedoch spätestens vor
Auftragserteilung. Die Fahrzeuge sind
während des Transportes von nicht
gefährlichen Abfällen auf öffentlichen
Straßen mit der Warntafel "A" zu
kennzeichnen.

Ein Entsorgungsnachweis im Sinne
der Verordnung über Verwertungs-
und Beseitigungsnachweise ist für die
Entsorgung von nicht gefährlichem
Abfall nicht erforderlich.

Als Beleg über die Abfuhr und die
Annahme des Abfalls ist das
Übernahmescheinformular in
Papierform zu verwenden, auszufüllen
und vor Abfahrt durch die örtliche
Bauleitung gegenzeichnen zu lassen.

Auf dem Übernahmeschein ist die
Anfallstelle (Ort der Baustelle) zu
vermerken.

Das gültige Landesabfallrecht ist bei
der Entsorgung anzuwenden.

**02.10 Innenwand Mauerziegel abbrechen**
Abbruch von Innenwänden aus
Mauerwerk einschl. Putz und
Fliesenbelag,
Abbruchdicke bis  ´11,5 cm,
Abbruch von Hand/mit handgeführten
Kleingeräten, aufgenommene Stoffe
in Container sammeln
Die Entsorgung wird gesondert
vergütet.
Menge: 12,000 m2

**02.20 Abbruch Unterdecke Gipskarton**
Abbruch einer Unterdecke bestehend
aus Metallunterkonstruktion,
Dämmstoffauflage in MIneralwolle,
Beplankung mit Gipskarton,
Arbeitshöhe bis 3,50 m,
Abbruch von Hand/mit handgeführten
Kleingeräten,
aufgenommene Stoffe in Container
sammeln
die Entsorgung wird gesondert
vergütet.
Menge: 16,000 m2

**02.30 Türöffnung herstellen/erweitern 1,80m x 2,26m,**
Türöffnung herstellen/ erweitern, in Bestandsmauerwerk
einschalig, tragend, zweiseitig geputzt, einschl.
Traggerüst Bemessungsklasse A und Einbau der
Sturzträger

Öffnungsgröße: bis 1,80m x 2,26m,
Dicke bis 36 cm,

Ausführung wie folgt:
1. erschütterungsarmes Abbrechen des oberhalb der
geplanten Sturzhöhe liegenden Mauerwerks einschl.
Herstellen des 20cm breiten Auflagers. - nacheinander
jeweils von einer Seite.-
Auflagerflächen mit MGIII 3cm dick ausgleichen.

2. Der Einbau der Stahlträger erfolgt mit dem Einsetzen
des 1. Träger von einer Seite. nach aushärten, wird der
zweite Träger von der anderen Seite eingesetzt.
beide Stahlträger HEA 120 sind nebeneinander
nachträglich in vorh. Mauerwerk kraftschlüssig
einbinden. Die Fuge zwischen Decke und Stahlträger
kraftschlüssig mit MG III ausfüllen.
Die beiden Stahlträger in separater Position.

3. erschütterungsarmes Abbrechen des unterhalb
liegenden Mauerwerks.
Der Putz ist beidseitig maßgerecht einzuflexen,
aufgenommene Stoffe sammeln, zerkleinern und entsorgen
Menge: 3,000 St

**02.40 Abbruch von Türelement**
Abbruch von Türelement bestehend aus Türblatt und Zarge
einschl. Beschlag
Breite bis 1,00 m,
Höhe bis 2,20 m,
abbrechen, sammeln, lagern, entsorgen
Menge: 3,000 St

**02.50 Rasenkante abbrechen**
Rasenkante 100x6x25 mit Rückenschutz abbrechen.
aufnehmen, zerkleinern und laden. Entsorgung wird
gesondert vergütet
Menge: 30,000 m

**02.60 Rollkiesstreifen abbrechen**
Rollkies aus Spritzschutztreifen Breite 50cm abräumen.
Rollkies zur späteren Verwendung seitlich lagern.
Menge: 15,000 m

**02.70 Rasengitterstein abbrechen.**
Parkfläche bestehend aus Rasengitterstein abbrechen.
Rasengitterstein zur späteren Verwendung seitlich
lagern
Menge: 70,000 m

**02.80 Bauschutt AVV 170107 entsorgen**
Bau- und Abbruchabfälle, Beton, Ziegel, Fliesen und
Keramik, nicht gefährlich, Abfallschlüssel nach AVV
(Abfallverzeichnis-Verordnung) 170107 Gemische aus
Beton, Ziegel, Fliesen und Keramik, nicht
schadstoffbelastet, nach LAGA 1997 Bauschutt, auf
Baustelle lagernd, laden, transportieren, entsorgen,
Anlage (Bezeichnung/Ort) '
....................................................'
vom Bieter einzutragen,
Abrechnung nach Wiegekarte
Menge: 35,000 t

**02.90 Baumischschutt AVV 17 09 04 entsorgen**
Bau- und Abbruchabfälle auf Baustelle lagernd, laden,
transportieren, entsorgen wie vor jedoch als:
Baumischschutt Abfallschlüssel AVV 17 09 04
Menge: 10,000 t

### Titel 03 Erdbau

#### Los 03.01 Erdarbeiten

*Hinweis*
Werden bei der Durchführung von
Erdarbeiten Kampfmittel aufgefunden,
sind die Arbeiten sofort einzustellen
und die Polizei über den Notruf 110 zu
verständigen.
Bis zum Eintreffen der Polizei ist der
Fundort unverzüglich mit geeigneten
Maßnahmen zu sichern und jegliches
Betreten zu unterbinden.
Das Auffinden von Kampfmitteln ist
auch dem Auftraggeber unverzüglich
mitzuteilen (Meldepflicht). Seine
Entscheidungen zum weiteren
Bauablauf sind abzuwarten.

Sollten bei den Erdarbeiten
Bodendenkmale, z.B. Steinsetzungen,
Mauerwerk, Erdverfärbungen,
Holzpfähle oder -bohlen, Scherben,
Stein- oder Metallgegenstände,
Knochen o.ä., entdeckt werden, sind
diese unverzüglich
dem Bauherren zu melden.
Dieser informiert  nach Prüfung die
Unteren Denkmalschutzbehörde und
dem Brandenburgischen Landesamt
für Denkmalpflege und
Archäologischen Landesmuseum.
Die aufgefundenen Bodendenkmale
und die Entdeckungsstätte sind
mindestens bis zum Ablauf einer
Woche nach der Anzeige in
geeigneter Weise vor Gefahren für die
Erhaltung zu schützen.

**03.01.10 Sondierungsschlitze**
Handschachtung / Sondierungsschlitze nach Anweisung des
AG / der örtlichen Bauleitung, bis 1,5m unter GOK, '
zum Auffinden von Anschlusspunkten sowie bei Antreffen
von Hindernissen und Fremdquerungen, einschließlich der
erforderlichen Verbaumaßnahmen gemäß DIN und UVV.
Aushub seitlich lagern und im Anschluß lagenweise
wieder verfüllen und im erforderlichen Umfang
verdichten;
Menge: 10,000 m

**03.01.20 Kopfloch**
Handschachtung / Kopfloch nach Anweisung des
AG / der örtlichen Bauleitung, bis 1,50m unter GOK, '
im Bereich der Außenwand des Bestandes, einschließlich
der erforderlichen Verbaumaßnahmen gemäß DIN und UVV.
Aushub seitlich lagern und im Anschluß lagenweise
wieder verfüllen und im erforderlichen Umfang
verdichten;
Abmessungen: ca.1,5x1,5*1,5m
Menge: 4,000 St

**03.01.30 Aushub Rohrgraben**
Rohrgräben für SW-Leitungen DN 100, Bodenklasse
3 Arbeiten von Hand, abschnittsweise
ausheben, seitlich lagern und nach den
Verlegearbeiten lagenweise wieder einbauen und im
erforderlichen Umfang verdichten;
Breite der Sohle über 0,3 bis 0,5 m,
Gesamtaushubtiefe bis 1,0 m
Menge: 25,000 m

**03.01.40 Füllsand liefern und einbauen**
Füllsand, verschieden abgestuften
Natursand (SE, SW und SI) mit
Korngrößenanteil für 2 mm von 40
Gew.-%, verdichtungsfähig, liefern
entsprechend DIN 4033 auf die
Rohrgrabensohle aufbringen,
verdichten, Rohrauflager ausbilden
und nach Verlegung
der Kanalrohre dieselben seitlich und
bis zu 30 cm
überRohrscheitel einbetten.
Abgerechnet wird nach verdichteter
Masse im Rohrgraben.
Menge: 2,000 m2

**03.01.50 Wurzelstock roden**
Wurzelstock roden, Rodungstiefe über 50 bis 100 cm,
Durchmesser der Schnittfläche über 60 bis 70 cm,
gerodete Stoffe laden, transportieren und entsorgunen
Menge: 1,000 St

**03.01.60 Oberboden abtragen laden H 30cm**
Oberboden, profilgerecht abtragen und seitlich lagern,
Entsorgung wird gesondert vergütet, Abfall ist nicht
gefährlich, nicht schadstoffbelastet,
Bodengruppe OH 3 DIN 18915 (Mutterboden, humos)
Abtragshöhe über 20 bis 30 cm, Mengenermittlung nach
Aufmaß an der Entnahmestelle.
Menge: 115,000 m3

**03.01.70 Boden Bodenplatte. lösen lagern**
Boden für Bodenplatte, ab Geländeoberfläche,
profilgerecht lösen, seitlich lagern, Entsorgung wird
gesondert vergütet,
Aushubtiefe bis 0,8 m,
Homogenbereich A,
Bodengruppe [SU]/SU DIN 18196 (aufgefüllt / anstehend
Sande, gering schluffig)
Lagerungsdichte locker bis mitteldicht
Baumaßnahme der Geotechnischen Kategorie 1 DIN 4020,
Menge: 75,000 m3

**03.01.80 Boden für Streifenfundament lösen lagern**
Boden für Fundamentstreifen, ab Geländeoberfläche,
profilgerecht lösen, seitlich lagern, Entsorgung wird
gesondert vergütet,
Aushubtiefe bis 0,5 m,
Aushubbreite bis 0,5 m,
Homogenbereich A,
Bodengruppe [SU]/SU DIN 18196 (aufgefüllt / anstehend
Sande, gering schluffig)
Lagerungsdichte locker bis mitteldicht
Baumaßnahme der Geotechnischen Kategorie 1 DIN 4020,
Menge: 25,000 m3

**03.01.90 Hindernis Mauerwerk/Beton abbrechen Zulage**
Hindernise im Boden aus Mauerwerk
und Beton,
wie Kellermauerwerk, Sohle und
Fundamente der ehemaligen
Bebauung unterhalb der GOK
im Bereich der Gründung als Zulage
zur Vorposition abbrechen, zerkleinern
und laden. Entsorgung wird gesondert
vergütet
Menge: 5,000 m3

**03.01.100 Planum Abweichung +/-2cm**
STLB-Bau 2020-10 002
Planum in Baugrube herstellen,
zulässige Abweichung von der
Sollhöhe +/- 2 cm, Verformungsmodul
mind. EV2 80 MPa.
Menge: 180,000 m2

**03.01.110 Gründungssohle verdichten**
Gründungssohle verdichten, in
Baugruben,  Verdichtungsgrad mind.
DPr 0,98. einschl.
Verdichtungsnachweis
Menge: 180,000 m2

**03.01.120 Bauwerk ver/hinterfüllen, verdichten**
Gräben, Schächte und Bauwerke profilgerecht mit auf der
Baustelle lagerndem Aushub verfüllen,
Lagenweise verdichten, Verdichtungsgrad mind. DPr 0,98.
Bodenmaterial der Materialklasse BM-0
Menge: 50,000 m3

**03.01.130 Untersuchung Abfalldeklaration**
Untersuchung zur Abfalldeklaration
Mindestuntersuchungsprogramm für
Boden bei unspezifischem Verdacht,
entsprechend den Vollzugshinweisen
(11/2022) zur Zuordnung von Abfällen
in der AVV (Anl. V, Tab. 1), einschl.
Probenentnahme.
Menge: 2,000 St

**03.01.140 Aushub AVV170504 entsorgen Klasse BM-F0,**
Bau- und Abbruchabfälle, Boden,
Steine und Baggergut, Abfallschlüssel
nach AVV
(Abfallverzeichnis-Verordnung)
170504 Boden/Stein, nicht gefährlich
Bodenmaterial bis Klasse BM-F0,
nach EBV
auf Baustelle lagernd, laden,
transportieren, und entsorgen, einschl
Entsorgungsgebühren.
Menge: 300,000 t

#### Los 03.02 Fundamenterder

*Hinweis*
Das Gebäude erhält eine neue
Blitzschutz- und Potentialausgleichsanlage entsprechend den
neuesten Vorschriften und Normen.

Vor Beginn der Arbeiten ist der
vorhandene Fundament- erder auf
den zulässigen
Erdübergangswiderstand zu prüfen.
Das entsprechende Messprotokoll ist
der Bauleitung zu übergeben.

Die Anlage besteht aus dem inneren
Blitzschutz, sowie dem inneren
Blitzschutz mit dem Blitzschutz-
Potentialausgleich und den
Überspannungsableitern.

Die Installation des
Fundamenterders/Ringerders muss
von einer Elektro- oder
Blitzschutzfachkraft durchgeführt oder
zumindest beaufsichtigt werden.
Eine Messung des Fundamenterder
ist vor Betoneinbringung durch
zuführen.

Alle Verteilerräume (Elektro und
Fernmelde) und Technik- zentralen
(HKLS) erhalten
Potentialausgleichsschienen, die
untereinander verbunden sind.

Alle Potentialausgleich-Leitungen sind
an den Enden eindeutig (Ziel,
Querschnitt) mit Kabelschildern zu
kennzeichnen.

Bei Bauteilen aus Aluminium oder
Aluminiumlegierungen,
feuerverzinktem Stahl,
feuerverzinktem Temperguss oder
Zinkdruckguss dürfen nur Schrauben
aus verzinktem Stahl
(Feuerverzinkung) verwendet werden.

**03.02.10 Bandstahl, 30/3,5 mm,**
Bandstahl, aus verzinktem Stahl
30/3,5 mm, einschl. allem Zubehör als
Funktions-Potentialausgleichsleiter in
Teillängen in der Fundamentplatte /
Bewehrung fachgerecht einbauen.
Anschlussklemme für Bewehrung alle
2 Meter Verlegung
Menge: 60,000 m

**03.02.20 Ausleitung aus Erderanlage**
Ausleitung aus Erderanlage aus NIRO
V4A, Durchmesser 10 mm,
Anschlussfahne 2,5 Meter, 2 x
Klemme V4A für Flachstahlerder in
der Bodenplatte und außerhalb,
Denso-Binde außerhalb, einbauen
und anschließen.
Menge: 6,000 St

**03.02.30 Bestandsplan Potentialsteuerung**
Erstellen des Bestandsplanes
Potentialsteuerung
einschl. Bilddokumentation und
Übergabe an den AG
Menge: 1,000 St

**03.02.40 Edelstahlband 30 mm Breite / 105mm² NIRO (V4A)**
Edelstahlband 30 mm Breite /
105mm² NIRO (V4A)
Bänder nach DIN EN 62561-2 (VDE
0185 Teil 202) mit aufgedruckter
Werkstoffnummer für den Einsatz bei
Erdungsanlagen und beim Ringerder,
einschl. allem Zubehör.
Breite: 30 mm
Dicke: 3,5 mm
Werkstoff: NIRO (V4A)
Menge: 50,000 m

**03.02.50 Anschluss- und Verbindungsklemmen**
Anschluss- und Verbindungsklemmen
aus verzinktem Stahl für
Fundamenterder liefern und
montieren
Menge: 15,000 St

**03.02.60 Runddraht 10 mm Durchmesser V4A**
Runddraht 10 mm Durchmesser
rostfrei aus Edelstahl, einschl. allem
Zubehör als Ringerder vermascht in
Teillängen unter der Fundamentplatte,
in Bewehrungskörben bei erdfühligen
Fundamenten auf Sauberkeitsschicht
und als Ringleitung im Randbereich
bzw. als Erderverbindungsleitung
fachgerecht verlegen.
Menge: 6,000 m

**03.02.70 Bestandsplan Ringerderanlage**
Erstellen des Bestandsplanes
Ringerderanlage einschl.
Bilddokumentation und Übergabe an
den AG
Menge: 1,000 psch

**03.02.80 Kennzeichnung für Anschlussfahnen**
Kennzeichnung für Anschlussfahnen
zum Aufstecken auf Runddrähte oder
Bänder als auffällige Kennzeichnung
(wie nach DIN 18014 gefordert)
während der Bauphase.
Werkstoff: PVC
Durchmesser Ø: 70 mm
Aufnahme Fl: 30 x 3,5 mm
Aufnahme Rd: 10 mm
Farbe: grün  / gelb
Menge: 8,000 St

**03.02.90 Wiederstandsmessung**
Durchführug der
Wiederstandsmessung gem. VDE
0185 zwischen den Punkten der
Ausleitung
Erstellen Messprotokoll und Übergabe
an den AG
Menge: 9,000 St

#### Los 03.03 Grundleitungen

*Hinweis*
Die Entwässerung der Sanitärobjekte
erfolgt als Freispiegelentwässergung
über Grundleitungen unter der
Bodenplatte. Die Durchdringungen der
Bodenplatte erfolgt mit
Grundleitungsanschlüssen mit
spezieller Lamellendichtung,
zugelassen für den Einbau in
WU-Beton.
Die Grundleitung mündet in einen
Hausübergabeschacht, ausgeführt als
Uponalschacht DN400 an der
Grundstücks- grenze. Die Einbindung
in dieser Schacht stellt die
Leistungsgrenze zum Netzbetreiber
dar.

**03.03.10 KG-Rohr DN 100**
Kunststoffrohr als Kanalleitung DN
100 aus PVC-hart, KG-Rohr nach DIN
19534

einschließlich Muffen und Dichtungen
in verschiedenen Längen

Typ: KG 2000

Fabrikat:
'........................................'
liefern und in Gräben verlegen
Menge: 20,000 m

**03.03.20 KG-Abzweige**
KG-Abzweige aller Winkelgrade DN
100 für Grundleitung

Typ: KG 2000

Fabrikat:
'........................................'

liefern und in Gräben verlegen
Menge: 5,000 St

**03.03.30 KG-Bögen**
KG-Bögen aller Winkelgrade DN 100
für Grundleitung

Typ: KG 2000

Fabrikat:
'........................................'

liefern und in Gräben verlegen
Menge: 10,000 St

**03.03.40 Bodendurchführung**
Bodendurchführung für den Einbau in
WU-Bodenplatten zum Anschließen
von KG 2000 - Grundleitungen, mit
druckwasserdichter, umlaufender,
thermisch verschweißter
Vierstegdichtung, MPA-geprüft bis 7,0
bar, gas- und geruchsdicht im Sinne
der TA Luft, und einseitig angeformter
Steckmuffe und Deckel als
Einbauhilfe, Lieferlänge: ca. 50 cm,
liefern und fachgerecht in die
Bodenplatte einbauen.

Für Nennweite DN110

Fabrikat:  KRASO
Typ: BDF- KG 2000
oder gleichwertig

Fabrikat:
'........................................'
Typ:
'........................................'

liefern und montieren
Menge: 5,000 St

**03.03.50 KG-Enddeckel DN 100**
KG-Enddeckel DN 100 für
Grundleitung

Fabrikat:
'........................................'
Typ:
'........................................'

liefern und montieren
Menge: 10,000 St

**03.03.60 Dauerhafter Verschluss**
Dauerhafter Verschluss von nicht
benötigten Grundleitungsstutzen
Menge: 3,000 St

**03.03.70 SW-Leitung prüfen**
Neuverlegte SW-Leitung durch Fernauge prüfen,
schriftlichen Bericht anfertigen und Datenträger
liefern nach ATVM 143-2/DIN 13508-2, Aufzeichnung auf
DVD oder USB-Stick,
haltungsweise Erstellung von Inspektionsgrafiken

DN: 100 - 125
Werkstoff: KG-Rohr (KG2000)

Einmündungen einmessen und fotografieren,
Beschädigungen einmessen und fotografieren,
Einmessen des Abstandes zum Haltungsanfang in Meter;
Menge: 20,000 m

**03.03.80 Druck- und Dichtheitsprüfung Grundleitungen**
Druck- und Dichtheitsprüfung nach
EN 1610 an
Grundleitungen aus KG-Rohr, in
Abschnitten durchführen,
einschließlich Herstellen und
Entleeren notwendiger Verschlüsse

Rohrleitung:  DN 100 - 125
Prüfmedium: Luft
Prüfdruck: max. 200 mbar
Menge: 20,000 m

**03.03.90 Einsparten-Bauherrenpaket**
Bauherrenpaket als
Einspartenhauseinführung passend
für die Sparten Gas, Wasser oder
Strom.
Bestehend aus: Einbauteil inkl.
Klebeflansch Aufstellvorrichtung
inklusive Wassersperrflansch
Spiralschlauch 14078 inklusive
Mantelrohr und aufgezogener
3-Stegdichtung
Einsparten-Abdichteinheit ESH Basic
MBK SR1 Universal - Dichtelement
Trinkwasser SDW 1x32/40/50
Universal - Dichtelement Elektro SDE
1x26-29/36-39/43-46/48-51
Universal-Manschettenstopfen
MS78U 1x24-52 Gleitmittel GMT35
Anwendungsbereich:
Wassereinwirkungsklasse DIN 18533:
W1-E; WU-Richtlinie:
Beanspruchungsklasse 1 und 2
Dichtheit: gas- und wasserdicht bis
1,0 bar
Prüfungen/Normen: DVGW VP 601
Schlauchlänge (m): 3.0
Eigenschaften: geeignet für den
Einsatz aller gängigen
Gashauseinführungskombinationen;
auf Druckdichtheit geprüftes
Leerrohrsystem; einfache Einbindung
der Dampfsperre über Klebeflansch

Fabrikat:  Hauff-Technik
Typ: ESH Basic FUBO
BHP3m
Artikelnummer: 3030474697

oder gleichwertig

Fabrikat:
'........................................'
Typ:
'........................................'

liefern und montieren
Menge: 3,000 St

**03.03.100 Sichern Versorgungsleitungen Elt, T-Com**
Sichern fremder
Versorgungsleitungen (Querungen
und
Längsleitungen) (Elektrizität,
Kommunikation) im Bereich der
Baustelle nach Angabe und
Vorschriften der
Unterhaltungsträger durch
ausreichende Maßnahmen,
einschließlich der Kosten für die
Erschwernisse sowie notwendige
Such- und Handschachtungen
während der Bauarbeiten, die
Wiederverfüllung muss so erfolgen,
dass in Folge späterer Bodensetzung
die Leitungen ihre vorgefundene Lage
nicht geändert wird, Leitungen mit
einem geringeren Abstand als 0,5 m
werden als eine
Leitung betrachtet. Kabelbündel bis
zur Gesamtabmessung von 30/30 cm
werden als Einzelkabel abgerechnet.
Menge: 1,000 m

**03.03.110 Sichern Versorgungsleitungen TW, Gas**
Sichern fremder
Versorgungsleitungen wie vor jedoch
für Querungen und Längsleitungen:
(TW, Gas)
Menge: 1,000 m

### Titel 04 Mauerwerks-, und Betonarbeiten

**04.10 PE-Folie D 0,2mm**
Trennlage, aus Polyethylenfolie (PE), einlagig, Dicke
0,5 mm, lose mit Überlappung verlegen.
Menge: 125,000 m2

**04.20 Ortbeton Sauberkeitsschicht**
STLB-Bau 2016-10 013
Ortbeton Sauberkeitsschicht, als
unbewehrter Beton, Normalbeton C
12/15 DIN EN 206, DIN 1045-2, als
RC-Baustoff zugelassen, Dicke 5 cm.
Menge: 125,000 m2

**04.30 Ortbeton Frostschürze. C16/20**
Ortbeton Streifenfundament, obere Betonfläche
waagerecht, aus unbewehrtem Beton, Normalbeton C16/20
XC2 WF, DIN EN 206, DIN 1045-2, natürliche
Gesteinskörnung, als Erdschalung,
Querschnittsbreite:  46 cm,
Querschnittstiefe:  55 cm,
Menge: 12,000 m3

**04.40 Ortbeton Streifenfundament, C25/30**
Ortbeton Streifenfundament, obere Betonfläche
waagerecht, aus unbewehrtem Beton,
Normalbeton C25/30 XC2 WF, DIN EN 206, DIN 1045-2,
natürliche Gesteinskörnung, einschl. zweihäuptiger
Schalung, Ein- und Ausschalen,

Querschnittsbreite:  50 cm,
Querschnittstiefe:  100 cm
Menge: 7,000 m3

**04.50 Ortbeton Bodenpl. Stahlbeton C25/30**
Ortbeton Bodenplatte, aus bewehrtem Beton, Normalbeton
C 25/30, XC2 WF, DIN EN 206, DIN 1045-2, natürliche
Gesteinskörnung, Untergrund und obere Betonfläche
waagerecht,
Plattenstärke: 30 cm.
einschl. Randschalung einhäuptig sowie Ein- und
Ausschalen,
Bewehrung wird gesondert vergütet,
Menge: 125,000 m2

**04.60 Stütze bis 25/30cm**
Ortbeton Stütze, rechteckig, als Stahlbeton,
Normalbeton DIN EN 206-1, DIN 1045-2, liefern und
fachgerecht einbauen, einschl. glatter Schalung, als
Sichtbeton, Klasse SB 2 gemäß DBV-Merkblatt
"Sichtbeton", Ausgabe August 2004, rechteckig,
Bewehrung wird gesondert vergütet.

Beton Normalbeton C20/25 XC1 WO
Querschnitt  B/H 25/30 cm,
Länge  3,50m
Menge: 15,000 m

**04.70 Ringanker 24/25cm**
Ortbeton Ringanker, über tragenden Wänden, obere
Betonfläche waagerecht, Stahlbeton, Normalbeton C20/25;
XC1 DIN EN 206, DIN 1045-2, rechteckig,
einschl. glatter, Faserzement U-Schalung zweihäuptig,
Bewehrung wird gesondert vergütet,
Die Ecken sind biegesteif auszubilden.
Der Ringanker ist in die Stützen einzubinden.
Querschnitt B/H: 24/25 cm.
Menge: 60,000 m

**04.80 Dämmstreifen Ringankers**
Zulage zur Vorposition für Dämmstreifen aus Rockwool
Splitrock MW im Bereich des Ringankers einschl.
dauerhafte Lagefixierung.
Abmessungen Streifen: 120 x 250mm
Menge: 45,000 m

**04.90 Dämmstreifen Aussteifungsstützen**
Zulage zur Vorposition für Dämmstreifen aus Rockwool
Splitrock MW im Bereich der Aussteifungsstützen
einschl. dauerhafte Lagefixierung.
Abmessungen Streifen: 60 x 240mm
Menge: 15,000 m

**04.100 Horizontaldichtung**
Abdichtung in oder unter Wänden DIN
18533-1 und DIN 18533-2,
Wanddicke über 25 bis 36 cm,
Raumnutzungsklasse RN2-E (übliche
Anforderung),
Wassereinwirkungsklasse W4-E
(Spritzwasser und Bodenfeuchte am
Wandsockel sowie Kapillarwasser in
und unter Wänden), eine Lage
Bitumen-Dachbahn, lose verlegen.
Menge: 115,000 m

**04.110 Abdichtung der Sockelflächen**
STLB-Bau 2016-10 018
Abdichtung der Sockelflächen, mit
mineralischen Dichtungsschlämmen
(MDS), rissüberbrückend, 2-schichtig,
Untergrund Mauerwerk.
Menge: 30,000 m2

**04.120 Mauerwerk D 36,5**
Mauerwerk DIN 1053-4 der Außenwand, für späteren
Putzauftrag, Ausführung im Erdgeschoss,
Arbeitshöhe bis 3,5 m,
Mauerwerksdicke 36,5 cm,
Porenbeton Planstein z.B Ytong Planblock PP2,
DIN EN 771-2 in Verbindung mit DIN V 20000-402 oder DIN
V 106,
Festigkeitsklasse 2,
Rohdichteklasse fK=1,8 MN/m²
Dünnbettmörtel DM DIN 18580 oder DIN 20000-412 in
Verbindung mit DIN EN 998-2, mit Stoßfugenvermörtelung,
Menge: 160,000 m2

**04.130 Mauerwerk D 24**
Mauerwerk DIN 1053-4 der
Innenwand, für späteren Putzauftrag,
Ausführung im Erdgeschoss,
Arbeitshöhe bis 3,5 m,
Mauerwerksdicke 24 cm,
Porenbeton Planstein, DIN EN 771-2
in Verbindung mit DIN V 20000-402
oder DIN V 106,
Festigkeitsklasse 4,
Rohdichteklasse fK=3 MN/m²
Dünnbettmörtel DM DIN 18580 oder
DIN 20000-412 in Verbindung mit DIN
EN 998-2, mit
Stoßfugenvermörtelung,
Menge: 40,000 m2

**04.140 Zulage Kimmschicht**
Zulage zur Mauerwerksposition für
das Herstellen der Kimmschicht
Menge: 60,000 m

**04.150 Porenbetonflachsturz**
Öffnung überdecken mit Porenbetonflachsturz nach
bauaufsichtlicher Zulassung/Typenstatik, tragend gemäß
Statik, Einbau in Innenwand,
Sturzhöhe 12,4 cm,
Wanddicke 24 -36,5cm,
größte Rohbaubreite der Öffnung 1,81 cm.
Menge: 6,000 m

**04.160 Stahlträger IPE 180**
Stahlträger als Sturzträger nebeneinander in der
Bestandswand fachgerecht einzubauen.
Es sind 2 Stahlträger nacheinander mit 30cm Auflager
auf Lastverteilerplatte einzubauen und zu unterkeilen.
Die Träger sind in den Auflagern und in den
Drittelspunkten miteinander mit M12 zu verbolzen.
Die Fuge zwischen Decke bzw. Auflager und Stahlträger
ist nach dem Auskeilen, kraftschlüssig und vollfugig
mit quellfähigen MG III ausfüllen.

Profil: IPE 180

Trägerlänge: 240cm
Menge: 10,000 m

**04.170 Stahlträger HEA 140.**
Stahlträger als Sturzträger nebeneinander in der
Bestandswand fachgerecht einzubauen wie vor jedoch:
Profil: HEA 140.

Trägerlänge: 260cm
Menge: 5,200 m

**04.180 Öffnung aufmauern B bis 1,26m H bis 2,26m**
Herstellen von Öffnungen beim Aufmauern, in Innen- und
Außenwänden, als Fenster- und Türöffnung,
lichte Breite  1,01 bis 1,26m
lichte Höhe  1,80 bis 2,26 m,
Wanddicke  24 bis 36,5 cm.
Menge: 8,000 St

**04.190 Öffnung aufmauern B bis 2,01 H -bis 2,8**
Herstellen von Öffnungen beim Aufmauern, wie vor
jedoch:
lichte Breite  bis 1,81 m
lichte Höhe 2,80m
Wanddicke  36,5 cm.
Menge: 1,000 St

**04.200 Türöffnungen schließen**
Schließen von Bestandsöffnungen mit Mauerwerk
Porenbeton Planstein, einschl. Herstellen des Verbundes
durch Mauerwerksanker,
Mauerwerksdicke 24 cm,
Öffnungsgröße: bis 2,5m²
Menge: 3,000 St

**04.210 Durchbruch schließen 100 bis 150 cm2,**
Durchbruch schließen,
Oberflächenstruktur der sichtbaren
Flächen an angrenzende Flächen
anpassen, Querschnitt über 100 bis
150 cm2, Tiefe bis 20 cm, Untergrund
Beton / Mauerwerk.
Menge: 10,000 St

**04.220 Durchbruch schließen 200 bis 250 cm2,**
Durchbruch schließen,
Oberflächenstruktur der sichtbaren
Flächen an angrenzende Flächen
anpassen, Querschnitt über 200 bis
250 cm2, Tiefe bis 20 cm, Untergrund
Beton/ Mauerwerk.
Menge: 5,000 St

**04.230 Betonstabstahl B500 alle Durchmesser**
Bewehrung aus Betonstab- und
Mattenstahl B500 DIN 488-1, DIN
488-2, alle Durchmesser, alle Längen.
Menge: 5,000 t

**04.240 Kernbohrung Durchmesser 50 -100 mm**
Kernbohrung in der Wand aus
Mauerwerk, Bohrdurchmesser
über 50 bis 100 mm, Bohrtiefe bis 20
cm,
einschl. Lösen des Bohrkerns aus
dem Gefüge und
Lagerung des anfallenden Kerns im
Behälter des AN.
Menge: 10,000 St

**04.250 Kernbohrung Durchmesser 100 -250 mm**
Kernbohrung in der Wand aus
Mauerwerk, Bohrdurchmesser
über 100 bis 250 mm, Bohrtiefe bis 20
cm,
einschl. Lösen des Bohrkerns aus
dem Gefüge und
Lagerung des anfallenden Kerns im
Behälter des AN.
Menge: 2,000 St

### Titel 05 Außenanlagen

**05.10 Frostschutzschicht 16/32 D 30cm**
Frostschutzschicht TL SoB-StB, Belastungsklasse RStO 12
Belastungsklasse Bk0,3, Verdichtungsgrad mind. DPr 1,
Verformungsmodul auf der Oberfläche mind. EV2 100 MPa,
aus Baustoffgemisch für Frostschutzschicht, rezyklierte
Gesteinskörnung (RC-Baustoff) TL Gestein, Körnung
16/32, Schichtdicke 30cm, abgerechnet wird nach
örtlichem Aufmaß.
Menge: 12,000 m3

**05.20 Tragschicht**
Schottertragschicht, Belastungsklasse RStO 12 Bk0,3,
Verdichtungsgrad mind. DPr 1, Verformungsmodul auf der
Oberfläche mind. EV2 100 MPa, aus Baustoffgemisch für
Schottertragschicht, rezyklierte Gesteinskörnung
(RC-Baustoff), Körnung 0/32, Schichtdicke 25 cm, Einbau
zwischen Randeinfassungen.
Menge: 10,000 m3

**05.30 Verbundpflaster Betonstein**
Pflasterdecke, aus Beton-Verbundpflastersteinen, TL
Pflaster-StB, ungebundene Bauweise, Dicke 80 mm,
Farbton zementgrau,
Belastungsklasse RStO 12/24 Bk 0,3, in Wegeflächen
Bettung aus Baustoffgemisch Körnung 0/4 aus natürlichen
ungebr. Gesteinskörnungen (Kiessand), Dicke 4 +/- 1 cm,
Baustoffgemisch für Fugen, Körnung 0/4 aus natürlichen
gebr. Gesteinskörnungen  (Brechsand-Splitt-Gemisch)
einkehren und einschlämmen,
Farbton Fugen grau, Fugenbreite 4 +/- 2 mm.
Die Leistung versteht sich einschl. Lieferung, Einbau
aller erforderlicher Materialien, Neben-, Schneide und
Anpassungsarbeiten
Tragschicht wird gesondert vergütet.
Einbauort : Verbindungsgang
Menge: 35,000 m2

**05.40 Mosaik-Granitpflaster 4 / 6 cm**
Mosaik-Granitpflaster 4 / 6 cm zur Auspflasterung und
Anarbeitung an das Betonflaster/ Platten und
Lichtschächte, in Plastersand mit Betoneinmischung,
verlegen.
die Leistung versteht sich einschl. Lieferung, Einbau
aller erforderlicher Materialien, Neben-, Schneide und
Anpassungsarbeiten
Menge: 3,000 m2

**05.50 Hochbord HB15/25**
Hochbord aus Beton, Form HB 15/25, im Mörtelbett, mit
Fundament und 2-seitiger Rückenstütze aus Beton mit
einer Zusammensetzung C 12/15 DIN EN 206 und DIN
1045-2, Breite der Rückenstütze 15 cm.
Menge: 20,000 m

**05.60 Muldenrinne**
Muldenrinne, aus Betonformsteinen DIN EN 1340, Form MU
30/10, einschl. Fundament und einseitige Rückenstütze
aus Beton,  Fugen verfüllen mit hydraulisch gebundenem
Fugenfüllstoff.
Menge: 10,000 m

**05.70 Fußabstreiferkasten**
Fußabstreiferkasten aus Polymerbeton, L/B 100/50 cm,
einschl. Abdeckung mit Gitterrost 30/10 mm, aus
feuerverzinktem Stahl, begehbar, liefern und
fachgerecht einbauen, Kasten zur Entwässerung an
Tragschicht anbinden.
Menge: 7,000 St

**05.80 Traufstreifen**
Traufstreifen bestehend aus
Randeinfassung und Rollkiesfüllung
wie folgt herstellen:
-Randeinfassung aus
Rasenkantenstein mit Rückenstütze
umlaufend, parallel zur
Gebäudeaußenwand herstellen
-Schüttung aus Flusskies, Körnung
16/32,
Schichtdicke 10 cm, Breite der
Schüttung 30 cm, einschl. Unterlage
aus Geotextil.
Menge: 40,000 m

**05.90 Regensinkkasten RSK 2000**
Regensinkkasten RSK 2000
mit Absetzkasten, Laubfangkorb und Geruchsverschluss,
Variante mit Abdeckplatte;
aus PP für Fallrohre DN 110mm,
mit senkrechtem Ablaufanschluss.
Länge ca. 380 Breite ca. 157 Höhe ca. 197mm.
Fabrikat zB. Fa. Marley oder Fa. Upmann
angebotenes Fabrikat: '.........'
Menge: 2,000 St

**05.100 Vollwandabwasserrohre DN150**
Vollwandabwasserrohre und Formstücke aus Polypropylen
zur Regenwasserableitung
(PP-MD) gemäß DIN EN 14758 1 - Werksseitig eingelegter
patentierter Lippendichtung.
Hochlastkanalrohr mit hoher Ringsteifigkeit > SN 10 (
gemäß MPA-Gutachten: > 10 kN/m² nach DIN EN ISO 9969 )
im Schwerlastbereich. ( SLW 60) einsetzbar.
Einschl. Verschnitt liefern und gem.den Anforderungen
der DIN 19533 im Erdreich einschl. Trassenwarnband
verlegen.
Querschnitt: DN 150
Fabrikat/Typ: WAVIN/KG 2000-EM oder gleichwertig.

angebotenes Fabrikat/Typ: '.........'
Menge: 50,000 m

**05.110 Formstücke RW**
Formstücke aus Polypropylen passend zur
Regenwasserableitung wie Rohrbögen,Tstücke Abzweige,
endkappen etc. liefern und gem.den Anforderungen
der DIN 19533 im Erdreich einschl. Trassenwarnband
verlegen.
Querschnitt: DN 150
Fabrikat/Typ: WAVIN/KG 2000-EM oder gleichwertig.

angebotenes Fabrikat/Typ: '.........'
Menge: 10,000 St

**05.120 Überlauf**
Überlauf an Versickerungsmulde herstellen.
Verbindung zu Vollsickerrohren
Fachgerechte Ausführung, inkl. aller Lieferungen,
Materialien und Nebenarbeiten.
Menge: 1,000 St

### Titel 06 Stundenlohnarbeiten

*Hinweis*
Vorbemerkungen
Stundenlohnarbeiten:

Stundenlohnarbeiten werden nach
Stundenverrechnungssätzen, in denen
Lohn- und
Gehaltskosten, Lohn- und
Gehaltsnebenkosten,
Sozialkassenbeiträge,
Vermögenswirksame Leistungen
sowie Gemeinkostenanteile und
Gewinn enthalten sind,
vergütet.

Zuschläge für Mehr-, Nacht-,
Sonntags- und
Feiertagsarbeit sowie
Erschwerniszuschläge sind nicht
in die Stundenverrechnungssätze mit
einzubeziehen,
sondern - sofern sie nicht schon als
Teilleistungspositionen im
Leistungsverzeichnis
enthalten sind - im Bedarfsfall zu
vereinbaren und
gesondert nachzuweisen.

Der Bieter erklärt, dass der
Stundenverrechnungssatz
unter Beachtung der preisrechtlichen
Vorschriften
ermittelt wurde und unabhängig von
der Anzahl der
abgerechneten Stunden gilt.

Stundenlohnarbeiten werden nur
vergütet, wenn deren
Ausführung von der Bauleitung
angeordnet wurde
(zu §2 Nr.10 VOB/B).

**06.10 Stundenverrechnungssatz für einen Facharbeiter**
Menge: 20,000 h

**06.20 Stundenverrechnungssatz für einen Helfer**
Menge: 10,000 h

USt %: 19,00
